# LV-RAU ROCK
Leistungsbeschreibung (GAEB 90, DA81)
Währung: EUR
Auftraggeber: "#1AAAA Lärmschutz GmbH

## Zusätzlicher Text
Die genannten Preise setzen eine Anfahrbahrkeit der Wandtrasse
mit Sattelzügen und schwerem Erdbaugerät voraus.

Lagerflächen sind im direkten Bereich der Wandtrasse kostenlos
zur Verfügung zu stellen.
Die Bemessung der Gründung ist lediglich geschätzt, Forderungen die über
 das angebotene Maß hinausgehen, werden nach Aufmaß abgerechnet.

Folgende Vorleistungen sind bauseits zu erbringen:
- Grenzabsteckung
- Absteckung der Wandachse
- Begutachtung von angrenzenden Gebäuden auf Vorschäden.
-Schäden an Bauwerken und Gebäuden die durch den Einsatz
  des Hochfrequenzvibrators erfolgen, gehen nicht zu Lasten des
  Auftragnehmers.
- Baugrundgutachten
- Freigabe der Bohr/Rammpunkte im Bezug auf
  Versorgungsleitungen und Munitionsfreiheit
- Verkehrsregelung, Absperrung, Baustellensicherung

Höhe der Lärmschutzwand :
Länge der Lärmschutzwand:

Die Abnahme erfolgt in einem Stück ohne Teillieferungen.
Bindefrist für dieses Angebot: 4 Wochen.
Bindefrist  nach Auftragseingang: 3 Monate
Angebotsgrundlage ist die VOB in neuester Fassung.

## LV-RAU ROCK
Datum: 22.07.24

### Titel 01 RAU ROCK

### Titel 02 Vorarbeiten

**02.01 Ausführungszeichnungen herstellen*5-fach**
*** Bedarfsposition ohne GB
Ausführungszeichnungen herstellen.
Ausführungszeichnungen der RAU Schallschutzwand inkl. W
erk- und Montageplanung
Ausführungszeichnungen 3-fach in Papierform sowie digit
al (PDF)liefern.
Menge: 0,000 psch

**02.02 Aufstellen einer prüffähigen Statik**
Aufstellen einer prüffähigen Statik für das RAU
Schallschutzwand-System "Rock extensiv" für Bauteile
oberirdische Konstruktion, kopierte Ausfertigung mit
Deckblatt 2-fach im Original.
Die Prüfung der Statik durch einen Prüfingenieur ist
nicht Bestandteil dieser Position, die Kosten hierfür
trägt der AG und ist durch diesen zu veranlassen.
Menge: 0,000 psch

### Titel 03 Vorbereitende Arbeiten

**03.01 Baustelleneinrichtung: Maschinen und Geräte zur Erstellung der LSW liefern.**
Baustelleneinrichtung:
Maschinen und Geräte zur Erstellung der LSW liefern.
Materiallager- und Baustelleneinrichtungsflächen, Strom
-, Wasseranschlüsse sind bauseits zu stellen.
Menge: 0,000 psch

**03.02 Baustelleneinrichtung der Pos.02.01 für die Dauer der Bauzeit vorhalten.**
Baustelleneinrichtung der Pos.02.01 für die Dauer der B
auzeit
vorhalten.
Menge: 0,000 psch

**03.03 Baustellenberäumung: Räumen der Baustelle sowie Abbau und Abfuhr aller erstellten**
Baustellenberäumung:
Räumen der Baustelle sowie Abbau und Abfuhr aller erste
llten Baustelleneinrichtungen. Die während der Bauzeit
in Anspruch genommenen Flächen sind sauber aufzuräumen.
Abfahren und Abbauen der Baumaschinen.
Menge: 0,000 psch

**03.04 Baugrund höhen- und fluchtgerecht planieren und standfest verdichten (T**
Zur Herstellung der Arbeitsebene die Lärmschutzwandtras
se bis 0,5m Tiefe ausheben planieren und standfest verd
ichten. Material für den späteren Wiedereinbau seitlich
 im Schwenkbereich des Baggers lagern.

Trassenbreite ca. bis  1,00m
Trassenlänge ca.  0,00m
Menge: 0,000 m²

**03.05 Baugrund höhen- und fluchtgerecht planieren und standfest verdichten (T**
Verfüllen der Arbeitsebene nach Montage der Betonsockel
emente.

Trassenbreite ca. bis  1,00m
Trassenlänge ca.  0,00m
Menge: 0,000 m²

### Titel 04 Gründungsarbeiten Der Umfang der Gründungsmaßnahmen ist le

**04.01 Gründungsrohr bis Du. 508**
Gründungsrohr bis Du. 508/6,3mm, Länge bis 6,00m, kopfb
ehandelt
gem, ZTV-Lsw 06, liefern und nach Anweisung der Bauleit
ung
mittels Hochfrequenz einbringen
Menge: 0,000 Stck

**04.02 Gründungsrohr wie vor jedoch bis Du.711/8mm**
*** Bedarfsposition ohne GB
Menge: 0,000 Stck

**04.03 Entspannungsbohrungen bis auf 5,0m Tiefe durchführen, nach Bedarf und in Absprache mit der örtl. Bauleitung.**
*** Bedarfsposition ohne GB
Entspannungsbohrungen bis auf 5,0m Tiefe durchführen, n
ach Bedarf und in Absprache mit der örtl. Bauleitung.
Menge: 0,000 m

**04.04 Stahlträger bis HEA 180**
Stahlträger bis HEA 180 Länge nach statischen Erfordern
issen, feuerverzinkt liefern und in die Stahlrohre der
Pos. 04.01 einbetonieren.

Für Pfostenlänge = 1,00m
Annahme Pfosteneinbindetiefe 0,65m + 0,25m Überdeckung
durch Erdreich. Pfostenanteil unterirdisch = 0,90m
Menge: 0,000 Stck

**04.05 Stahlträger bis HEA 200**
Stahlträger bis HEA 200 Länge nach statischen Erfordern
issen, feuerverzinkt liefern und in die Stahlrohre der
Pos. 04.01 einbetonieren.

Für Pfostenlänge = 1,00m
Annahme Pfosteneinbindetiefe 0,65m + 0,25m Überdeckung
durch Erdreich. Pfostenanteil unterirdisch = 0,90m
Menge: 0,000 Stck

**04.06 Stahlträger bis HEA 220**
Stahlträger bis HEA 220 Länge nach statischen Erfordern
issen, feuerverzinkt liefern und in die Stahlrohre der
Pos. 04.01 einbetonieren.

Für Pfostenlänge = 1,00m
Annahme Pfosteneinbindetiefe 0,65m + 0,25m Überdeckung
durch Erdreich. Pfostenanteil unterirdisch = 0,90m
Menge: 0,000 Stck

**04.07 Stahlträger bis HEA 240**
Stahlträger bis HEA 240 Länge nach statischen Erfordern
issen, feuerverzinkt liefern und in die Stahlrohre der
Pos. 04.01 einbetonieren.

Für Pfostenlänge = 1,00m
Annahme Pfosteneinbindetiefe 0,65m + 0,25m Überdeckung
durch Erdreich. Pfostenanteil unterirdisch = 0,90m
Menge: 0,000 Stck

**04.08 Stahlträger bis HEA 260**
Stahlträger bis HEA 260 Länge nach statischen Erfordern
issen, feuerverzinkt liefern und in die Stahlrohre der
Pos. 04.01 einbetonieren.

Für Pfostenlänge = 1,00m
Annahme Pfosteneinbindetiefe 0,65m + 0,25m Überdeckung
durch Erdreich. Pfostenanteil unterirdisch = 0,90m
Menge: 0,000 Stck

**04.09 Zulage zu Vorposition für die Ausführung als End- oder Eckpfosten**
Menge: 0,000 Stck

**04.10 Verfüllung Köcher**
Aussparung im vorgenannten Köcher für den
Pfostenanschluss mit unbewehrten Beton

ohne Erstarrungs- bzw. Beschleunigungsmittel verfüllen.

Reinigung der Aussparung von Dreck, losen
Bestandteilen, Wasser o.ä.
Die obere Fläche des Gründungskörpers ist mit einem
allseitigen Gefälle von min. 5 % vom Pfosten- zum
Köcherrand herzustellen.
Betonage gleichzeitig mit dem Einsetzen des Pfostens
der LSW,
einschl. erforderlicher Montage- und Unterkonstruktion
einschl. aller Befestigungs- und Verbindungsmittel.
Menge: 0,000 Stck

**04.11 Pfahlkopfausbildung mit PCC-Mörtel**
*** Grundposition ZZ 001.0
Zulage zu vorgenannter Pfahlkopfherstellung für Herstel
lung des oberen mind. 0,10m hohen Pfahlkopfabschlusses
mit wasserdichtem Zementmörtel mit Kunststoffzusatz nac
h TLBE -PCC 90, Körnung bis 8mm. Reinigung des Stahlroh
rpfahles von Dreck, losen
Bestandteilen, Wasser o.ä. Vor Einbringen des PCC-Mörte
ls ist eine Haftbrücke aufzutragen.
Abrechnung je Pfahlkopf.
Menge: 0,000 Stck

**04.12 Alternativ zu Pos.03.11 Verwendung von WU Beton und Profilierung Glatt strich der Oberfläche.**
*** Wahlposition ZZ 001.1
Alternativ zu Pos.03.11 Verwendung von WU Beton und Pro
filierung Glattstrich der Oberfläche.
Entspricht nicht der ZTVLSW 06
Menge: 0,000 Stck

**04.13 Zulage Kammermaß-Ausgleich**
Zulage zu allen Pfosten-Positionen bei Kammermaß >134mm

für den Distanzausgleich nach gewähltem System.
Der Distanzausgleich kann durch den Einbau von
Futterblechen als konstruktive Stahlbaulösung erfolgen
oder durch Distanz-Adapter an den LSW-Elementen.
Die Abrechnung erfolgt nach lfm Pfostenhöhe, in der ein
Distanzausgleich zur Ausführung kommt (einmal je
Pfostenkammer).
Menge: 0,000 m

**04.14 Stundensatz der Rammkolonne bei Behinderung durch z. B. Fels.**
*** Bedarfsposition ohne GB
Menge: 0,000 Std.

**04.15 Betonsockel als Fertigteil liefern und einbauen. Farbe: Betongrau**
*** Grundposition ZZ 002.0
Betonsockel als Fertigteil liefern und einbauen.
Farbe:  Betongrau
Oberfläche: einseitig glatt geschalt, rückseitig geglät
tet
Armierung:  nach statischen Erfordernissen
Baulänge:  3950mm
Bauhöhe:  550mm
Abrechnung als Zulage zu Pos. 04.01
Menge: 0,000 m

**04.16 Alternative zu Pos. 03.15 Auflager bestehend aus Einzeiler Betonstein 15/15/15 Beton grau auf 10 cm Betonbett mit**
*** Wahlposition ZZ 002.1
Alternative zu Pos. 03.15 Auflager bestehend aus  Einze
iler Betonstein 15/15/15 Beton grau auf 10 cm Betonbett
 mit Rückenstütze.
Entspricht nicht der ZTV LSW 06
Menge: 0,000 m

### Titel 05 Rock Extensiv Elemente

**05.01 Begrünbares Lärmschutzelement Typ" RAU Rock extensiv"**
Begrünbares Lärmschutzelement Typ" RAU Rock extensiv".

Akustische Werte gem. ZTV-Lsw 06 :
Einseitig hochabsorbierend: Gruppe A3
Rückseite absorbierend: Gruppe A2
Luftschalldämmung: Rw = 27dB

Achsraster: XXm
Passfelder L<3,90m: X
LSW- Höhe: XXm

Element bestehend aus einem verschweißten Stahlrahmen,
sämtliche Stahlteile feuerverzinkt, ohne Niet- oder
Schraubverbindungen.
Vorgerichtet für die Aufnahme in HEA160 oder einer
statisch nachgewiesenen Aufnahme für
Breitflanschträger mit größeren Abmessungen.

*Korrosionsschutz*
- Stückfeuerverzinkung gemäß DIN 1461
- Berechnete Lebensdauer bei atmosphärischer Belastung
C2 ca. 80 Jahre
*RAU UV Shield*
- Hoch-UV stabilisierte Textileinlage
- Lebensdauer: 60 Jahre, Nachweis 20 Jahre
Freibewitterungstest

*Absorber*
- Naturfaser 50 mm,(Canwool® Hanffaser 50 mm),
Rohdichte 130/140kg/m³
- Bewitterungsprüfung gem. EAD 040083-00-0404
- Brandsicherheit: Unterholzbrand Klasse 3, gem. DIN
EN 1794-3:2016
- 100% recycelbar, bestehend aus ca. 90%
nachwachsenden Rohstoffen
*RAU VandaShield*
- beidseitig und vollflächig mit eingelegtem
Gitter vor Vandalismus, der Zerstörung durch
Nagetiere und
Vögel geschützt.
- innenliegende  Durchwuchsbarriere, verhindert das unk
ontrollierte
Pflanzenwachstum
*RAU VineFrame*
- integriertes Rankgitter als Unterstützung des
vertikalen Pflanzenwachstums und zur Verbesserung des
Mikroklimas

Liefernachweis:
Geosystem GBK GmbH
Westhafenstr. 1
13353 Berlin
Menge: 0,000 m²

**05.02 Transparentes Lärmschutzelement Typ RAU - Silent Vu**
Transparentes Lärmschutzelement Typ RAU - Silent Vu

Rahmen: Aluminium, Farbe gemäß RAL-Tabelle
nach Absprache mit AG
Transparente Bauteile: Verbundsicherheitsglas
Glasscheiben im eingebauten Zustand seitlich austauschb
ar.
Menge: 0,000 m²

**05.03 Vogelschutzdekor auf die Glaslärmschutzelemente aufbringen Vogelschutzstreifen nach Bemusterung**
*** Bedarfsposition ohne GB
Vogelschutzdekor auf die Glaslärmschutzelemente aufbrin
gen
Vogelschutzstreifen nach Bemusterung
Menge: 0,000 m²
